# BFL
Angebotsaufforderung (GAEB DA XML 3.2, DA83)
Projekt: 207
Währung: EUR
Ausführungsbeginn: 01.10.2026
Ausführungsende: 01.12.2026
Erstellt mit: GXML Toolbox V3.3 R20220330, ORCA AVA 25.0.5 - Professional Edition 25.00.05, 24.07.2026

## ALLGEMEINE VORBEMERKUNGEN
ALLGEMEINE VORBEMERKUNGEN

1. BAUBESCHREIBUNG

1. 1 VORHANDENE GEBÄUDESTRUKTUR UND BAUSUBSTANZ

Planungsgegenstand ist:

Technisches Denkmal Brikettfabrik Louise
Louise 111
04924 Übigau-Wahrenbrück OT Domsdorf

Aufgrund der ununterbrochenen Nutzung sind nahezu alle historischen Maschinen über die Zeit erhalten geblieben. Der wertvolle Bestand an historischen Produktionsmaschinen macht die Anlage zur ältesten erhaltenen funktionsfähigen Brikettfabrik der Welt. Sowohl die Gebäude, als auch die darin befindliche technische Ausstattung stehen seit 1992 unter Denkmalschutz.
Gegenwärtig wird das technische Denkmal im Museumsbetrieb interessierten Besuchenden im Zuge von Führungen nähergebracht. Zudem finden sowohl in den Räumen der Fabrik, als auch im umgebenden Außengelände begleitende Veranstaltungen mit einem erweiterten Themenfeld statt.

1.2. ENTWURFSKONZEPT

Neben der Sicherung der Bausubstanz, mit dem Ziel des weiteren Erhalts der Anlage, beabsichtigen die Auftraggebenden die Einrichtung einer Veranstaltungshalle in der ehemaligen Maschinenhalle. Die Museumsleitung des Technischen Denkmals plant die Ausrichtung von Veranstaltungsformaten, begleitend zum regulären Führungsbetrieb. Über das industrielle Erbe der Anlage hinaus sollen somit weitere Zielgruppen für das Denkmal erschlossen werden und die langfristige Nutzung und Unterhalt der Anlage sichergestellt werden.

Oberste Priorität genießt dabei die Aufrechterhaltung der Funktionstüchtigkeit der Gebäude. Dies betrifft insbesondere die Gebäudehülle, die technischen Anlagen, sowie die Verkehrswege der Besucher. Zudem gilt es elementare Elemente der denkmalgeschützten Bausubstanz zu erhalten, die für das Verständnis und die Funktionsfähigkeit der Anlage unabdingbar sind. Mit der Nutzung als musealer Vermittlungsort ergeben sich erhöhte Ansprüche an die statische Integrität der Bauteile. In Bereichen die weiterhin von Besuchenden des Ortes begangen werden, sind alle tragenden Bauteile hinsichtlich ihrer statischen Tragfähigkeit zu prüfen und gegebenenfalls Ertüchtigungsmaßnahmen vorzusehen, wenn dies für das sichere Erleben der Anlage von Nöten sein sollte. Ziel ist es zudem, für möglichst große Teile der Anlage weiterhin die Begehbarkeit durch die Führungsgruppen zu gewährleisten. Dabei stellt die Nachvollziehbarkeit des historischen Produktionsprozesses das übergeordnete Ziel dar.

2. ANGABEN ZUR BAUSTELLE

2.1. AUSFÜHRUNGSORT / ERSCHLIESSUNG

Das Grundstück ist mit Transportfahrzeugen bis 3,5t befahrbar, jedoch ist der Untergrund stellenweise nicht verdichtet, asphaltiert oder gepflastert. Das Parken auf dem Grundstück ist kostenlos und auf befestigten Flächen möglich.
Erschließungsflächen für Besuchende, Feuerwehrzufahrten, Zufahrten für Rettungs- und Krankenfahrzeuge sowie freizuhaltende Aufstell- und Bewegungsflächen für Einsatzfahrzeuge sind ständig freizuhalten. Diese werden entsprechend des Bauablaufs gekennzeichnet.

- Baustrom- und Bauwasserversorgung:
Der AG hält an ausgewiesenen Standorten Baustromverteiler und Brauchwasseranschlüsse vor. Die weitere Fortleitung
der Medien zum Einsatzort ist Sache des AN.

2.2 Baustelleneinrichtungsfläche

Die BE-Fläche liegt auf dem Grundstück des Gebäudes / im nicht- öffentlichen Raum.
Der AN ist selbstständig für die Sicherung seiner Leistungen und den Baustellenverschluss des Baufeldes verantwortlich. Für verschlossene Bereiche ist jeweils ein beschrifteter Schlüssel an der Zugangskontrolle der Liegenschaft zu hinterlegen.

2.3 PERSONEN- UND MATERIALTRANSPORT

Das Baufeld befindet sich auf einer abgeschlossenen Liegenschaft. Es gilt die STVO. Im gesamten Gelände gilt Schrittgeschwindigkeit.
Die Zugänglichkeit der Baustelle / des Innenraums ist nach Rücksprache mit der Objektüberwachung / dem AG sowie über Gerüste im Außenraum möglich. Es ist wird kein Aufzug für Material- und Personentransport zur Verfügung gestellt.

Mitbenutzung fremder Gerüste, Hebezeuge, Aufzüge, Aufenthalts- und Lagerräume, Einrichtungen und dergleichen durch den Auftragnehmer ist in Rücksprache mit der Bauleitung möglich.
Der Auftraggeber stellt allen Gewerken ein Fassadengerüst zur Verfügung.

2.4 Materiallagerung

Das Grundstück ist umzäunt und außerhalb der Führungszeiten abgeschlossen.
Materialien können auf dem Grundstück nach Rücksprache Bauleitung und AG gelagert werden. Lager- und Aufenthaltsräume können vom AG nicht zur Verfügung gestellt werden. Der AG übernimmt keine Haftung für gelagertes Material.
Container für Material und Personal sind vom AN selbständig bereitzustellen. Die benötigten Stellplätze für BE-/ Material-/ Schutt- / Reststoffcontainer auf dieser Fläche sind mit der Bauüberwachung im Vorfeld der Aufstellung abzustimmen bzw. zu beantragen. Für die Baustelleneinrichtung des AN sind alle Leistungen, auch nicht aufgeführte, wie Aufbauen, Einrichten und Beseitigen eigener Baustelleneinrichtung, Zusammenstellung und Bereitstellung der erforderlichen Geräte und Werkzeuge, Reinigung und Wiedereinräumen am Lager, Fahrtkosten für das Bedienungspersonal inkl. aller Lade- und Entladelöhne einzurechnen. Die Container der AN sind deutlich mit Firmennamen und Telefonnummer des Bauleiters/ Obermonteurs/ Poliers zu versehen. Die Baustelleneinrichtung, einschl. Vorhaltung ist für den gesamten Zeitraum seiner Leistungen vom AN in den Einheitspreis einzurechnen.
Die Belegung von BE-Flächen ist vorab mit der Bauüberwachung abzustimmen. Akzeptierter Bedarf wird im Lageplan örtlich zugewiesen.
2.5 Ausführungszeiten

Die Baumaßnahme wird im laufenden Betrieb ausgeführt, Besucherverkehr (Führungen) werden während der Baumaßnahme weiterhin stattfinden. Führungszeiten- und Termine / Führungswege werden auf den Bauablauf angepasst, durch die Objektüberwachung koordiniert und den AN mitgeteilt.

2.6 Ausführende Firmen

Die Beschäftigten der Ausführungsfirmen sind vor Ausführungsbeginn namentlich zu benennen. Beschäftigte der Ausführungsfirmen müssen auf ihrer Arbeitskleidung mit mindestens der Firmenbezeichnung erkennbar sein.

2.7 Standsicherheit

Die Sicherung von Bauzuständen obliegt dem AN. Dazu ggf. notwendige Nachweisführungen sind durch den AN zu erbringen und ggf. rechtzeitig vor Ausführung zur Prüfung vorzulegen.
Sämtliche Rückbauarbeiten sind erschütterungsarm ohne Stoßeinwirkung auf Bauteile des Bestands auszuführen. Rückbaumassen sind zeitnah aus dem Bauwerk zu entfernen.
Schuttablagerungen sowie Materiallagerungen im Bauwerk dürfen die normativen Verkehrslasten im Endzustand nicht übersteigen. Bei Unsicherheiten zur Ausführung ist die örtliche Bauleitung rechtzeitig zu konsultieren.
Technologische Abstimmungen haben rechtzeitig vor Bauausführung zu erfolgen.
Die Arbeiten sind sofort zu unterbrechen, wenn die Standsicherheit der baulichen Anlagen durch den Fortgang der Abbrucharbeiten oder durch äußere Einflüsse nicht mehr gewährleistet werden kann.
Im Erdgeschoss dürfen die unterkellerten Bereiche inklusive des Foyers nicht für die Materiallagerung genutzt werden. Die unterkellerten Bereiche dürfen nicht mit Maschinen befahren werden.

3. BESONDERE VORGABEN ZUR BAUAUSFÜHRUNG

Maßgebend für die Ausführung ist die VOB Teil C und die Allgemeinen Technischen Vertragsbedingungen (ATV), neueste Fassung, sowie die darin enthaltenen, den jeweiligen Gewerken entsprechende DIN einschließlich aller sonstigen einschlägigen Normen und Vorschriften inklusive der Allgemein Anerkannten Regeln der Technik.

3.1 BaUSTELLENEINRICHTUNG

- Baustellensicherung: Das Gebäude, sowie die BE- Fläche sind fachgerecht zu sichern und müssen täglich verschlossen werden.
- Verunreinigungen sind sofort durch den Verursacher zu entfernen. Erfolgt dies nach Aufforderung durch die Bauleitung nicht, wird dies zu Lasten des Verursachers entfernt.
- Verlegen von Wasserschläuchen und Lagern von gefüllten Flüssigkeitsbehältern im Gebäude ist untersagt.
- Das Rauchen ist in allen Gebäudeteilen untersagt
- Schweißerlaubnisse sind für alle Schweiß- und Lötarbeiten, sowie Heißarbeiten wie Flexen usw. beim AG (über die AG-Bauleitung) rechtzeitig, mind. eine Woche vor Beginn der Schweißarbeiten einzuholen
- Der AG sichert für die gesamte Bauzeit Zugang zu WCs in dem Gebäudeensemble. Die Kosten für die Wartungs- und Verbrauchskosten trägt der AG. Kosten für Beschädigungen oder übermäßige Verschmutzungen werden nach dem Verursacherprinzip auf die betreffenden AN umgelegt.

3.2 Terminplan/Ausführungsfristen

Der Auftragnehmer hat sofort, jedoch spätestens 2 Wochen nach Auftragserteilung einen Feinterminplan mit Kapazitätsuntersetzung auf Grundlage eines Generalterminplanes und unter Beachtung der Vertragsfristen vorzulegen. Der AN hat diesen Feinterminplan koordinierend mit dem AG und der örtlichen Bauleitung unter Einhaltung der Vertragstermine zu erstellen und fortzuschreiben.

3.3 Projektleitung

Der Auftragnehmer hat unmittelbar nach Vergabe einen Fachbauleiter schriftlich zu benennen, der alle Leistungen des Auftragnehmers für dieses Projekt vertritt.
Der Projektleiter muss in allen Phasen auf Anforderung an Gesprächen auf der Baustelle zur Verfügung stehen. Er muss an den durchzuführenden Abnahmeprüfungen teilnehmen.
Der Fachbauleiter übernimmt eigenverantwortlich die Koordinierung seines Gewerkes und zu den Schnittstellen sonstiger am Bau beteiligter Firmen.
Ein Wechsel des Fachbauleiters ist dem Auftraggeber schriftlich anzuzeigen.

3.4 Koordinierung

Der Auftragnehmer ist zur selbständigen Koordinierung seiner Baumaßnahme verpflichtet. Der Auftragnehmer ist verpflichtet, an allen Koordinierungsgesprächen teilzunehmen und die Schnittstellen zu anderen Gewerken anzugeben.
Der Einsatz von Subunternehmern bedarf der schriftlichen Genehmigung durch den AG.
Die Montagearbeiten erfolgen grundsätzlich in Abstimmung mit der Bauleitung.
Es ist einzukalkulieren, dass in der Bauphase zeitgleich weitere Gewerke auf der Baustelle tätig sind und dass ein Arbeiten in Abhängigkeit vom Baufortschritt erforderlich sein kann. Die Reihenfolge der einzelnen Arbeiten ist mit der Bauüberwachung des AG abzustimmen. Anweisungen der Aufsichtsbehörden an den AN sind dem AG sofort zur Kenntnis zu bringen. Ebenso die Ansprüche Dritter wegen Auswirkungen der Arbeiten des AN.

3.5 Baubesprechungen

Baubesprechungen finden regelmäßig (i.d.R. wöchentlich) auf der Baustelle statt, der Turnus wird von der Bauleitung festgelegt. Der Auftragnehmer ist nach Aufforderung durch den AG verpflichtet, an diesen mit dem benannten verantwortlichen Fachbauleiter teilzunehmen. Während der Ausführung auf der Baustelle ist der AN verpflichtet, mindestens einen kompetenten Vertreter zur Baubesprechung zu entsenden.

3.6 Masse / Toleranzen

Alle Maße sind vor Baubeginn örtlich aufzunehmen und vor Montage zu prüfen.

3.7 Sicherheitstechnische Hinweise

Der AN ist verpflichtet, alle z.Z. der Bauausführung gültigen gesetzlichen Bestimmungen zur Unfallverhütung sowie alle sonstigen Sicherheitsregeln gewissenhaft einzuhalten. Er haftet für alle aus der Unterlassung solcher Maßnahmen ergangenen Schäden.
Insbesondere gelten arbeitsschutz-rechtliche Regelungen und Regelungen zum Nachbarschaftsschutz: Baustellenverordnung, Berufsgenossenschaftliche Regelungen, Immissionsschutzrechtliche Regelungen (Lärm, Staub, Erschütterungen etc.) sowie Abfallrechtliche Regelungen: Kreis- laufwirtschafts- und Abfallgesetz mit seinen untergesetzlichen Regelungen, Landesabfallgesetz, Nachweisverordnung etc.
Die Baustelle und angrenzende Bereiche sind gemäß den einschlägigen Unfallverhütungsvorschriften (UVV u.a.) gegen Unfälle und unbefugtes Betreten durch das Aufstellen von Hinweistafeln, Verkehrszeichen, Absperrmitteln usw. zu sichern. Für die Errichtung und Unterhaltung dieser Anlagen ist der Auftragnehmer verantwortlich. Die Vorschriften der Versorgungsunternehmen bzw. Rechtsträger sind einzuhalten.
Es gelten die technischen Regelwerke bezüglich der Gefahrstoffe und gefährlichen Arbeitsstoffe.
Zum Schutz der Umwelt, Natur und Landschaft hat der Auftragnehmer Beeinträchtigungen auf das unvermeidbare Maß zu beschränken. Es ist darauf zu achten, dass Schadstoffe jeglicher Art (z.B. Motorenöl, Diesel, Schalöl, Versieglungsharz u.a.m.) nicht in den Boden und damit in das Grundwasser sowie in das vorhandene Gewässer gelangen.
Bei der Durchführung aller Bauarbeiten ist das Gesetz zum Schutz vor schädlichen Umwelteinwirkungen durch Luftverunreinigungen, Geräusche, Erschütterungen und ähnliche Vorgänge zu beachten (Bundes-Immissionsschutzgesetz - BImSchG). Die vorhandenen Gefahrstoffe können der Anlage entnommen werden.
Die Arbeiten sind ständig von einer weisungsbefugten, fachlich geeigneten Person auf die arbeits-sichere Durchführung der Arbeiten zu beaufsichtigen. Diese ist im Vorfeld der Arbeiten zu benennen.

3.8 ANGABEN ZUR ABRECHNUNG

Bei Durchbrüchen oder Schneidarbeiten in Mauerwerk, Beton oder Stahlbeton, die nach dem Längenmaß abgerechnet werden, ist die gemäß Zeichnung oder Angabe auszuschneidende Länge für die Abrechnung maßgebend. Technologische Zwischenschnitte werden nicht gesondert abgerechnet.
Die Abrechnung von Schüttgütern, z.B. losen Schüttungen, nach dem Raummaß erfolgt nach dem Volumen der Schüttgüter am Einbauort. Wenn die Ermittlung der Menge am Einbauort nicht möglich ist, erfolgt die Abrechnung nach dem nachgewiesenen Aufmaß in den Transportmitteln, z.B. durch den Nachweis der verbrauchten Säcke und dem darauf angegebenen Volumen des Inhalts.

3.9 VERKEHRSSICHERUNG

Zum Leistungsumfang der nach ATV Abschnitt 4.1 als Nebenleistung durch den Auftragnehmer herzustellenden Abdeckungen und Umwehrungen zählen auch deren Überprüfung und deren Erhalt im ordnungsgemäßen Zustand bis zum Zeitpunkt der Übergabe an den Auftraggeber nach Fertigstellung der eigenen Arbeiten.

3.10 KernbohrungeN

Kernbohrungen werden vom AN Rohbau und AN HLS/ELT hergestellt. Die Lage der Kernbohrungen ist eine Woche vor Ausführung der Bohrung anzuzeigen.
Mediendurchführungen sowie Fehlbohrungen in Stahlbetonwänden und Decken sind vom AN des jeweiligen Gewerkes brandschutzgerecht zu verschließen.

3.11 Reinigung

Eine Komplettreinigung als Grob- und Feinreinigung der vereinbarten Leistung durch den Auftragnehmer erfolgt unmittelbar vor den Abnahmen.

3.12 Zusätzliche Technische Vertragsbedingungen

Alle einschlägigen Normen und Regelwerke sind einzuhalten.
Über alle einschlägigen Normen hinaus gelten alle zutreffenden Merkblätter und Richtlinien in der zur Zeit der Angebotsbearbeitung gültigen Fassung.

3.13 Gleichwertigkeit technischer Spezifikationen

Soweit im Leistungsverzeichnis auf Technische Spezifikationen (z.B. nationale
Normen, mit denen europäische Normen umgesetzt werden, europäische
technische Zulassungen, gemeinsame technische Spezifikationen, internationale
Normen) Bezug genommen wird, werden auch ohne den ausdrücklichen Zusatz:
"oder gleichwertig", immer gleichwertige Technische Spezifikationen in Bezug genommen. (DIN 18299 (VOB/C) Abschn. 0 Abs.1)
Die angebotenen Produkte und Ausrüstungen sind auf einer Fabrikatsliste zusammenzustellen und der Bauüberwachung zur Freigabe vorzulegen. Für Ausrüstungen, die in der Ausschreibung nicht explizit benannt wurden
oder für die von der Ausschreibung abweichenden Produkte, sind die
technischen Produktdatenblätter bzw. Herstellerdokumentationen mit dem Nachweis der Gleichwertigkeit beizufügen.
Ohne Freigabe eingebaute Ausrüstungen, die nicht den Anforderungen
der Planung / Ausschreibung genügen, kann die Bauleitung / Bauüberwachung durch den AN auf eigene
Kosten wieder demontieren lassen.

4. PLANUNTERLAGEN UND DOKUMENTATION

4.1 AUSFÜHRUNGSUNTERLAGEN

Zu den, auf der Baustelle vorzuhaltenden, Ausführungsunterlagen zählt, neben den Ausführungsplänen, auch eine Ausfertigung dieser Leistungsbeschreibung.

Dem LV liegen folgende Planunterlagen bei:
- BE-Plan
- weitere Planunterlagen gemäß Planliste
- fotografische Bestandsdokumentation

Gutachten können auf Nachfrage beim Bauherren eingesehen werden.

4.2 WERK- UND MONTAGEPLANUNG

Die Werk- und Montageplanung ist rechtzeitig vor Ausführungsbeginn zur Freigabe durch die Bauleitung zu erstellen und vorzulegen. Die Dauer, welcher der AG für die Erstellung dieser Planunterlagen benötigt, ist mit Feinterminplan seines Gewerkes der OÜ anzuzeigen und muss sich in den Gesamtablaufplan einfügen.
Die Werk- und Montageplanung ist dem AG/ der OÜ in Papierform und digital als PDF-Datei, bei CAD-Zeichnungen auf Verlangen der OÜ auch als dwg-Datei zur Verfügung zu stellen.

4.3 DOKUMENTATIONSUNTERLAGEN DES AN

Von jedem AN wird eine Dokumentation vorgelegt. Die Vorlage ist fällig zum Abnahmezeitpunkt - spätestens mit der Schlussrechnungslegung. Die Dokumentation erfolgt 2-fach in Papierform, 1-fach digital auf Datenträger.
Die Dokumentation muss mind. folgende Unterlagen enthalten:

- Inhaltsübersicht

- Fachbauleitererklärung, Fachunternehmererklärung, Übereinstimmungsnachweise
- Zulassungen, Schweißerbescheinigungen
- Produktdatenblätter der verwendeten Produkte und Fabrikate
- EU - Konformitätsbescheinigungen

- Revisionspläne auf Basis der Montageplanung (Endzustand der ausgeführten Leistung), Maßstab 1:50 in Papier und Einordnung in die Dokumentation

- Kopien von Prüfzeugnissen, Bauartzulassungen und Herstellerbescheinigungen

- Protokolle von Sachverständigenabnahmen

- Fotodokumentation brandschutztechnischer Durchführungen

- Bedienungs-, Pflege und Wartungsanweisungen
- Bautagebücher

- Nachweis der Einweisung des Bedienpersonals

## Vorbemerkungen Sanierung Stahlrahmenfenster und sonstige Fassadenelemente aus Stahl
SANIERUNG STAHLRAHMENFENSTER UND SONSTIGE FASSADENELEMENTE AUS STAHL

Die Leistung umfasst die Instandsetzung und Überholungsbeschichtung vorhandener Stahlfenster sowie sonstiger Stahlbauteile an den Fassaden der bezeichneten Gebäude.

Es handelt sich um Stahlrahmenfenster bzw. Industriefenster unterschiedlicher Abmessungen, teilweise mit bogenförmigem Fenstersturz, sowie um Stahlaußentüren und Stahlfachwerkkonstruktionen.

Die Arbeiten erfolgen ausschließlich am eingebauten Bestand. Der Ausbau von Fenstern, Türen oder sonstigen Stahlbauteilen ist nicht Bestandteil der Leistung.

Die Ausführung erfolgt nach den anerkannten Regeln der Technik, den Bestimmungen der VOB/C, insbesondere DIN 18363 "Maler- und Lackierarbeiten - Beschichtungen", den einschlägigen Normen der DIN EN ISO 12944 (Korrosionsschutz von Stahlbauten durch Beschichtungssysteme), DIN EN ISO 8501 (Vorbereitung von Stahloberflächen) sowie den Verarbeitungsvorschriften des jeweiligen Beschichtungsstoffherstellers.

Leistungsumfang

Der Leistungsumfang umfasst insbesondere:
- Reinigen der Oberflächen,
- Prüfen des vorhandenen Untergrundes auf Tragfähigkeit und Beschichtbarkeit,
- Entfernen loser, nicht tragfähiger oder unterrosteter Altbeschichtungen,
- Entfernen von Rost und Korrosionsprodukten durch geeignete mechanische Verfahren entsprechend dem vorhandenen Schadensbild bis zum geforderten Oberflächenvorbereitungsgrad,
- Anschleifen tragfähiger Altbeschichtungen sowie Brechen scharfer Kanten,
- Entstauben und Reinigen der vorbereiteten Oberflächen,
- Ausführen erforderlicher Korrosionsschutzmaßnahmen an freigelegten Stahlflächen,
- Aufbringen eines abgestimmten Beschichtungssystems nach Angabe Restaurator und entsprechend der Systemzulassung des Herstellers,
- Erneuern schadhafter oder gebrochener Verglasungen einschließlich Aus- und Einbau der Glasscheiben,
- Erneuern der Dichtstoffe und Glasbefestigungen sowie fachgerechter Entsorgung der ausgebauten Verglasung,
- Nacharbeiten und Ausbessern infolge des Glasaustausches,
- Reinigen der bearbeiteten Bauteile nach Fertigstellung.

Besondere Ausführungsbedingungen

Vor Beginn der Arbeiten sind sämtliche Bauteile gemeinsam mit der Bauleitung zu besichtigen. Schäden, die über den ausgeschriebenen Leistungsumfang hinausgehen oder eine Instandsetzung erforderlich machen, sind vor Ausführung schriftlich anzuzeigen.

Beschädigungen angrenzender Bauteile sind zu vermeiden. Nicht zu bearbeitende Flächen sind fachgerecht abzudecken und während der Arbeiten zu schützen.

AUSFÜHRUNGSBEREICHE UND FENSTERBESCHREIBUNG

Fenstertyp 1
Stahlrahmenfenster ca. 178 × 354 cm
Kleinteilige Sprossenteilung, Sprossenbreite ca. 25 mm
1 Kippflügel ca. 178 × 90 cm, übrige Felder Festverglasung
Bogenförmiger Sturz
Teilweise als Oberlicht über Außentür

Ausführungsort:
West- und Nordfassade Haus 11/14

Fenstertyp 1b
Stahlrahmenfenster ca. 40 × 150 cm
Kleinteilige Sprossenteilung, Sprossenbreite ca. 25 mm
Festverglasung
Bogenförmiger Sturz

Ausführungsort:
Westfassade Haus 11/14 (obere Fensterreihe)

Fenstertyp 2
Stahlrahmenfenster bis ca. 150 × 330 cm
Kleinteilige Sprossenteilung, Sprossenbreite ca. 25 mm
1 Kipp- oder Drehflügel (je nach Einbausituation), festverglaste Felder
Je nach Einbauort gerader oder bogenförmiger Sturz
Teilweise als Oberlicht über Außentüren

Ausführungsort:
Nordfassade Haus 11/14
Nordfassade Haus 5/6
Südfassade Haus 5/6
Ostfassade Haus 4

Fenstertyp 3
Stahlrahmenfenster bis ca. 150 × 330 cm
4 bis 8 Drehflügel, teilw. Festverglasung
Je nach Einbauort gerader oder bogenförmiger Sturz
Teilweise als Oberlicht über Außentüren

Ausführungsort:
Nordfassade Haus 11/14
Nordfassade Haus 5/6
Südfassade Haus 5/6

Außentüren
Breite bis 100 cm, Höhe bis 210 cm,
einflügelig
Anzahl: 5 Stk.

Ausführungsort:
Südfassade Haus 5/6

Stahlfachwerk
Stahlfachwerk in der Fassade, vertikale und horizontale Träger
Breite Träger: ca. 12 cm

Ausführungsort:
Südfassade Haus 5/6
Ostfassade Haus 4

## 311 Sanierung Stahlrahmenfenster Teil 1

### Titel 01 Sanierung Stahlrahmenfenster innen

**01.1 Untergrund für Überholungsbeschichtung Fenster vorbereiten, Innenseite, Fenstertyp 1**
Untergrund der vorhandenen Stahlfenster einschließlich Stahlrahmen und Fenstersprossen für eine nachfolgende Überholungsbeschichtung vorbereiten.

Fenstertyp 1 und 1b.

Bearbeitung der Innenseite einschließlich der durch den geöffneten Fensterflügel überdeckten Stahlrahmenflächen.

Vorhandene Beschichtungen auf Tragfähigkeit prüfen. Lose, nicht tragfähige Beschichtungsbereiche, Korrosionsprodukte sowie Verschmutzungen mechanisch entfernen. Tragfähige Altbeschichtungen gleichmäßig anschleifen bzw. anrauen und für den nachfolgenden Beschichtungsaufbau vorbereiten. Eine vollständige Entfernung der vorhandenen Altbeschichtung ist nicht erforderlich.

Art und Verfahren der Untergrundvorbereitung bleiben dem Auftragnehmer überlassen, sofern ein für den vorgesehenen Beschichtungsaufbau geeigneter, tragfähiger Untergrund hergestellt wird.

Ausführungshöhe bis 6,50 m über Standfläche.
Gerüst wird bauseits gestellt bzw. in gesonderten Positionen vergütet.

Einschließlich sämtlicher erforderlicher Nebenleistungen nach VOB/C, insbesondere Abdecken und Schützen angrenzender Bauteile, Reinigen der Oberflächen, Entfernen und Entsorgen des anfallenden Schleif- und Reinigungsmaterials sowie aller für eine fachgerechte Ausführung erforderlichen Leistungen.

Abrechnung: nach m² Ansichtsfläche der Fenster (Rahmen einschließlich Sprossen und Verglasungsfläche).

Ausführungsort:
Haus 11/14 West- und Nordaußenwand, von innen
Menge: 82,000 m²

**01.2 Überholungsbeschichtung Fenster, Innenseite, Fenstertyp 1**
Korrosionsschutz- und Überholungsbeschichtung an vorhandenen Industriefenstern aus Stahlprofilen mit Einfachverglasung herstellen.

Fenstertyp 1 und 1b.

Korrosionschutz: Ausflecken der Beschichtungsfehlstellen und korrodierten Bereichen mit Grundierung auf Epoxidharz-Basis

Deckbeschichtung: zweischichtig mit einem für Stahlbauteile geeigneten Beschichtungssystem.

Farbton: Dunkelgrau, ähnlich NCS S 7502-B.

Beschichtung sämtlicher Stahloberflächen einschließlich Blendrahmen, Flügel, Sprossen, Anschlussprofile und sonstiger konstruktiver Stahlteile der Fenster.

Arbeitshöhe bis 6,50 m über der Standfläche.
Das Arbeitsgerüst wird bauseits gestellt bzw. über gesonderte Positionen vergütet.

Die Leistung umfasst sämtliche erforderlichen Vor-, Neben- und Hilfsleistungen, insbesondere: Lieferung aller Beschichtungsstoffe, Auftrag des Korrosionsschutzgrundanstrichs, zweischichtigen Auftrag der Deckbeschichtung, Einhaltung der vom Hersteller vorgegebenen Schichtdicken, Überarbeitungsintervalle und Trocknungszeiten, Schutz angrenzender Bauteile und Verglasungen, Reinigung der bearbeiteten Flächen nach Abschluss der Arbeiten.

Abrechnung: nach m² Ansichtsfläche der Fenster (Rahmen einschließlich Sprossen und Verglasungsfläche).

Ausführungsort:
Haus 11/14 West- und Nordaußenwand, von innen
Menge: 82,000 m2

**01.3 Austausch Fensterscheiben, Einfachverglasung, nach Aufmaß**
Einfachverglasung in vorhandenen Stahlrahmenfenstern ausbauen, entsorgen, liefern und einbauen.

Verglasung gekittet, einschließlich vollständiger Erneuerung der Fensterverkittung. Glasfalze reinigen und für die Neuverglasung vorbereiten.

Scheibengröße ca. 28 × 42 cm.

Erforderliches Aufmaß sowie Ermittlung der tatsächlichen Scheibenabmessungen und -formen sind vor Ausführung durch den Auftragnehmer am Bauwerk vorzunehmen.

Ausführung der Arbeiten von der Außenseite.
Arbeitsgerüst wird bauseits gestellt bzw. über gesonderte Positionen vergütet.

Die Entsorgung der ausgebauten Verglasung und des entfernten Fensterkitts ist in den Einheitspreis einzurechnen.

Einschließlich aller erforderlichen Vor-, Neben- und Hilfsleistungen für eine vollständige, fachgerechte Leistung.

Ausführungsort: Haus 11/14 West- und Nordfassade (Fenstertyp 1)
Menge: 15,000 St

**01.4 Rohrleitung in einer Fensteröffnung ausbauen und entsorgen**
Vorhandene Rohrleitung innerhalb einer kleinen Fensteröffnung ausbauen und fachgerecht entsorgen.

Nach Ausbau der Rohrleitung vorhandene Öffnung entsprechend dem örtlichen Aufmaß mit einer neuen Glasscheibe schließen. Scheibe liefern, zuschneiden und fachgerecht in den vorhandenen Fensterrahmen einsetzen einschließlich erforderlicher Abdichtung und Befestigung.

Das Aufmaß der erforderlichen Scheibenabmessungen ist durch AN vor Ausführung eigenverantwortlich vor Ort vorzunehmen. Die ausgebaute Rohrleitung ist durch AN zu entsorgen. Eine gesonderte Vergütung der Entsorgung erfolgt nicht.

Arbeitshöhe bis 6,50 m über der Standfläche.
Das Arbeitsgerüst wird bauseits gestellt bzw. über gesonderte Positionen vergütet.

Die Leistung umfasst sämtliche erforderlichen Vor-, Neben- und Hilfsleistungen.

Abrechnungseinheit: Stück (St).

Ausführungsort:
Haus 11/14 Westfassade, obere Fensterreihe, Fenstertyp 1b
Menge: 1,000 St

**01.5 Aluminiumfolie an Fenstern entfernen und entsorgen**
Vorhandene Aluminiumfolie an kleinen Fensterflächen fachgerecht entfernen.

Untergrund und angrenzende Bauteile schonend behandeln. Rückstände von Klebe- und Befestigungsmitteln, soweit ohne Beschädigung des vorhandenen Untergrundes möglich, entfernen. Ausgebautes Folienmaterial abtransportieren und fachgerecht entsorgen. Eine gesonderte Vergütung der Entsorgung erfolgt nicht.

Arbeitshöhe bis 6,50 m über der Standfläche.
Das Arbeitsgerüst wird bauseits gestellt bzw. über gesonderte Positionen vergütet.

Die Leistung umfasst sämtliche erforderlichen Vor-, Neben- und Hilfsleistungen.

Abrechnungseinheit: m² entfernte Folienfläche.

Ausführungsort:
Haus 11/14 Westaußenwand, von innen, obere Fensterreihe, Fenstertyp 1b
Menge: 12,000 m²

**01.6 Verdunklungsfolie an Fenstern liefern und anbringen**
Liefern und fachgerechtes Anbringen einer neuen Verdunklungsfolie auf vorhandenen Fensterflächen.

Folienmaterial geeignet für den vorgesehenen Einsatzbereich, mit ausreichender Lichtreduzierung und dauerhafter Haftung auf Glasflächen. Auswahl und Eignungsnachweis des Folienmaterials durch den AN entsprechend den örtlichen Gegebenheiten und nach Abstimmung mit Bauüberwachung.

Vorhandene Fensterflächen vor Montage reinigen und für die Folienverklebung vorbereiten. Folie blasen- und faltenfrei aufbringen, einschließlich aller erforderlichen Anschluss- und Randbearbeitungen.

Arbeitshöhe bis 6,50 m über der Standfläche.
Das Arbeitsgerüst wird bauseits gestellt bzw. über gesonderte Positionen vergütet.

Die Leistung umfasst sämtliche erforderlichen Vor-, Neben- und Hilfsleistungen.

Abrechnungseinheit: m² beklebte Fensterfläche.

Ausführungsort:
Haus 11/14 Westaußenwand, von innen, obere Fensterreihe, Fenstertyp 1b
Menge: 12,000 m²

### Titel 02 Sanierung Stahlrahmenfenster außen

**02.1 Untergrund für Überholungsbeschichtung Fenster vorbereiten, Außenseite, Fenstertyp 1**
Untergrund der vorhandenen Stahlfenster einschließlich Stahlrahmen und Fenstersprossen für eine nachfolgende Überholungsbeschichtung vorbereiten.

Fenstertyp 1.

Bearbeitung der Außenseite einschließlich der durch den geöffneten Fensterflügel überdeckten Stahlrahmenflächen.

Vorhandene Beschichtungen auf Tragfähigkeit prüfen. Lose, nicht tragfähige Beschichtungsbereiche, Korrosionsprodukte sowie Verschmutzungen mechanisch entfernen. Tragfähige Altbeschichtungen gleichmäßig anschleifen bzw. anrauen und für den nachfolgenden Beschichtungsaufbau vorbereiten. Eine vollständige Entfernung der vorhandenen Altbeschichtung ist nicht erforderlich.

Art und Verfahren der Untergrundvorbereitung bleiben dem Auftragnehmer überlassen, sofern ein für den vorgesehenen Beschichtungsaufbau geeigneter, tragfähiger Untergrund hergestellt wird.

Ausführungshöhe bis 8 m über Standfläche.
Gerüst wird bauseits gestellt bzw. in gesonderten Positionen vergütet.

Einschließlich sämtlicher erforderlicher Nebenleistungen nach VOB/C, insbesondere Abdecken und Schützen angrenzender Bauteile, Reinigen der Oberflächen, Entfernen und Entsorgen des anfallenden Schleif- und Reinigungsmaterials sowie aller für eine fachgerechte Ausführung erforderlichen Leistungen.

Abrechnung: nach m² Ansichtsfläche der Fenster (Rahmen einschließlich Sprossen und Verglasungsfläche).

Ausführungsort:
Haus 11/14 Nordfassade
Menge: 9,000 m²

**02.2 Untergrund für Überholungsbeschichtung Fenster vorbereiten, Außenseite, Fenstertyp 2**
wie Vorposition, jedoch:

Fenstertyp 2.

Ausführungshöhe bis 12 m über Standfläche.
Gerüst wird bauseits gestellt bzw. in gesonderten Positionen vergütet.

Ausführungsort:
Haus 11/14 Nordfassade
Haus 5/6 Nordfassade
Haus 5/6 Südfassade
Menge: 15,000 m²

**02.3 Untergrund für Überholungsbeschichtung Fenster vorbereiten, Außenseite, Fenstertyp 3**
wie Vorposition, jedoch:

Fenstertyp 3.

Ausführungshöhe bis 8 m über Standfläche.
Gerüst wird bauseits gestellt bzw. in gesonderten Positionen vergütet.

Ausführungsort:
Haus 11/14 Nordfassade
Haus 5/6 Nordfassade
Haus 5/6 Südfassade
Menge: 50,000 m²

**02.4 Überholungsbeschichtung Fenster, Außenseite, Fenstertyp 1**
Korrosionsschutz- und Überholungsbeschichtung an vorhandenen Industriefenstern aus Stahlprofilen mit Einfachverglasung herstellen.

Fenstertyp 1.

Korrosionschutz: Ausflecken der Beschichtungsfehlstellen und korrodierten Bereichen mit Grundierung auf Epoxidharz-Basis

Deckbeschichtung: zweischichtig mit einem für Stahlbauteile geeigneten Beschichtungssystem.

Farbton: Dunkelgrau, ähnlich NCS S 7502-B.

Beschichtung sämtlicher Stahloberflächen einschließlich Blendrahmen, Flügel, Sprossen, Anschlussprofile und sonstiger konstruktiver Stahlteile der Fenster.

Arbeitshöhe bis 8 m über der Standfläche.
Das Arbeitsgerüst wird bauseits gestellt bzw. über gesonderte Positionen vergütet.

Die Leistung umfasst sämtliche erforderlichen Vor-, Neben- und Hilfsleistungen, insbesondere: Lieferung aller Beschichtungsstoffe, Auftrag des Korrosionsschutzgrundanstrichs, zweischichtigen Auftrag der Deckbeschichtung, Einhaltung der vom Hersteller vorgegebenen Schichtdicken, Überarbeitungsintervalle und Trocknungszeiten, Schutz angrenzender Bauteile und Verglasungen, Reinigung der bearbeiteten Flächen nach Abschluss der Arbeiten.

Abrechnung: nach m² Ansichtsfläche der Fenster (Rahmen einschließlich Sprossen und Verglasungsfläche).

Ausführungsort:
Haus 11/14 Nordfassade
Menge: 9,000 m2

**02.5 Überholungsbeschichtung Fenster, Außenseite, Fenstertyp 2**
wie Vorposition, jedoch:

Fenstertyp 2.

Arbeitshöhe bis 12 m über der Standfläche.
Das Arbeitsgerüst wird bauseits gestellt bzw. über gesonderte Positionen vergütet.

Ausführungsort:
Haus 11/14 Nordfassade
Haus 5/6 Nordfassade
Haus 5/6 Südfassade
Menge: 15,000 m2

**02.6 Überholungsbeschichtung Fenster, Außenseite, Fenstertyp 3**
wie Vorposition, jedoch:

Fenstertyp 3.

Arbeitshöhe bis 8 m über der Standfläche.
Das Arbeitsgerüst wird bauseits gestellt bzw. über gesonderte Positionen vergütet.

Ausführungsort:
Haus 11/14 Nordfassade
Haus 5/6 Nordfassade
Haus 5/6 Südfassade
Menge: 50,000 m2

**02.7 Austausch Fensterscheiben, Einfachverglasung, nach Aufmaß**
Einfachverglasung in vorhandenen Stahlrahmenfenstern ausbauen, entsorgen, liefern und einbauen.

Verglasung gekittet, einschließlich vollständiger Erneuerung der Fensterverkittung. Glasfalze reinigen und für die Neuverglasung vorbereiten.

Scheibengröße ca. 30/40 cm bis 70/80 cm.

Erforderliches Aufmaß sowie Ermittlung der tatsächlichen Scheibenabmessungen und -formen sind vor Ausführung durch den Auftragnehmer am Bauwerk vorzunehmen.

Ausführung der Arbeiten von der Außenseite.
Arbeitsgerüst wird bauseits gestellt bzw. über gesonderte Positionen vergütet.

Die Entsorgung der ausgebauten Verglasung und des entfernten Fensterkitts ist in den Einheitspreis einzurechnen.

Einschließlich aller erforderlichen Vor-, Neben- und Hilfsleistungen für eine vollständige, fachgerechte Leistung.

Ausführungsort: Haus 5/6 Nord- und Südfassade
Menge: 20,000 St

**02.8 Erneuerung Fensterkitt**
Schadhaften und nicht mehr funktionsfähigen Fensterkitt an der Außenseite vorhandener Fenster fachgerecht entfernen. Glasfalze nach Ausbau des Altmaterials vollständig reinigen und für die Neuverkittung vorbereiten.

Neue Außenverkittung mit einem für den Anwendungszweck geeigneten Fensterkitt herstellen. Materialauswahl durch den AN unter Berücksichtigung der vorhandenen Verglasung, des Fensterrahmens und der Herstellerangaben. Die Verkittung ist fachgerecht, dauerhaft und regensicher auszuführen.

Ausführung unter Berücksichtigung der vorhandenen historischen Verglasung und Fensterkonstruktion. Verwendung eines mit dem Bestand verträglichen Fensterkitts.

Ausführung der Arbeiten von der Außenseite.
Arbeitsgerüst wird bauseits gestellt bzw. über gesonderte Positionen vergütet.

Die Leistung umfasst sämtliche erforderlichen Vor-, Neben- und Hilfsleistungen.

Die Entsorgung des ausgebauten Fensterkitts einschließlich aller anfallenden Reststoffe ist Bestandteil der Leistung und wird nicht gesondert vergütet.

Abrechnungseinheit: m² Fensterfläche.
Menge: 15,000 m²

**02.9 Stahlrahmenfenster neu verankern**
Vorhandene Stahlrahmenfenster prüfen und gelockerte bzw. nicht mehr funktionsfähige Verankerungen erneuern.

Stahlrahmenfenster entsprechend der vorhandenen Bestandssituation neu verankern. Die Ausführung der neuen Befestigungen ist hinsichtlich Art, Anzahl, Lage und Ausführung analog der vorhandenen historischen bzw. bestehenden Verankerungen herzustellen.

Erforderliche Befestigungsmittel liefern und fachgerecht einbauen. Bearbeitete Stahlteile sowie neue Befestigungsmittel mit geeignetem Korrosionsschutz versehen.

Nach Abschluss der Arbeiten Fensterrahmen ausrichten, Befestigung auf festen Sitz prüfen und die Funktionsfähigkeit vorhandener beweglicher Fensterflügel sicherstellen.

Die Leistung umfasst sämtliche erforderlichen Vor-, Neben- und Hilfsleistungen.

Arbeitshöhe bis 12 m über Standfläche.
Arbeitsgerüst wird bauseits gestellt bzw. über gesonderte Positionen vergütet.

Abrechnungseinheit: Stück (St.) Fenster.

Ausführungsort: Haus 5/6 Nordfassade, 2. Obergeschoss
Menge: 2,000 St

### Titel 03 Sanierung sonstige Fassadenelemente aus Stahl

**03.1 Untergrund für Überholungsbeschichtung Außentür vorbereiten, Außenseite**
Untergrund der vorhandenen Stahltüren einschließlich Stahlrahmen für eine nachfolgende Überholungsbeschichtung vorbereiten.

Bearbeitung der Außenseite einschließlich der durch den geöffneten Türflügel überdeckten Stahlrahmenflächen.

Vorhandene Beschichtungen auf Tragfähigkeit prüfen. Lose, nicht tragfähige Beschichtungsbereiche, Korrosionsprodukte sowie Verschmutzungen mechanisch entfernen. Tragfähige Altbeschichtungen gleichmäßig anschleifen bzw. anrauen und für den nachfolgenden Beschichtungsaufbau vorbereiten. Eine vollständige Entfernung der vorhandenen Altbeschichtung ist nicht erforderlich.

Art und Verfahren der Untergrundvorbereitung bleiben dem Auftragnehmer überlassen, sofern ein für den vorgesehenen Beschichtungsaufbau geeigneter, tragfähiger Untergrund hergestellt wird.

Ausführungshöhe bis 3 m über Standfläche.
Gerüst wird bauseits gestellt bzw. in gesonderten Positionen vergütet.

Einschließlich sämtlicher erforderlicher Nebenleistungen nach VOB/C, insbesondere Abdecken und Schützen angrenzender Bauteile, Reinigen der Oberflächen, Entfernen und Entsorgen des anfallenden Schleif- und Reinigungsmaterials sowie aller für eine fachgerechte Ausführung erforderlichen Leistungen.

Abrechnung: nach m² Ansichtsfläche der Türen.

Ausführungsort:
Haus 5/6 Südfassade
Menge: 10,000 m²

**03.2 Untergrund für Überholungsbeschichtung Stahlfachwerk vorbereiten**
wie Vorposition, jedoch:

Untergrund der vorhandenen Stahlfachwerkkonstruktion für eine nachfolgende Überholungsbeschichtung vorbereiten.

Ausführungshöhe bis 5 m über Standfläche.
Gerüst wird bauseits gestellt bzw. in gesonderten Positionen vergütet.

Abrechnung: nach lm der Stahlträger.

Ausführungsort:
Haus 5/6 Südfassade
Menge: 95,000 m

**03.3 Untergrund für Überholungsbeschichtung sonstige Fassadenelemente vorbereiten**
wie Vorposition, jedoch:

Untergrund der vorhandenen Fassadenelemente aus Stahl, wie Stahlträger und Kopfplatten, für eine nachfolgende Überholungsbeschichtung vorbereiten.

Ausführungshöhe bis 12 m über Standfläche.
Gerüst wird bauseits gestellt bzw. in gesonderten Positionen vergütet.

Abrechnung: nach m2 der Ansichtsfläche.

Ausführungsort:
Haus 5/6 Nordfassade
Haus 5/6 Südfassade
Menge: 15,000 m²

**03.4 Überholungsbeschichtung Außentür, Außenseite**
Korrosionsschutz- und Überholungsbeschichtung an vorhandenen Stahlaußentüren herstellen.

Korrosionschutz: Ausflecken der Beschichtungsfehlstellen und korrodierten Bereichen mit Grundierung auf Epoxidharz-Basis

Deckbeschichtung: zweischichtig mit einem für Stahlbauteile geeigneten Beschichtungssystem.

Farbton: Dunkelgrau, ähnlich NCS S 7502-B.

Beschichtung sämtlicher Stahloberflächen einschließlich Rahmen, Anschlussprofile und sonstiger konstruktiver Stahlteile der Außentür.

Arbeitshöhe bis 3 m über der Standfläche.
Das Arbeitsgerüst wird bauseits gestellt bzw. über gesonderte Positionen vergütet.

Die Leistung umfasst sämtliche erforderlichen Vor-, Neben- und Hilfsleistungen, insbesondere: Lieferung aller Beschichtungsstoffe, Auftrag des Korrosionsschutzgrundanstrichs, zweischichtigen Auftrag der Deckbeschichtung, Einhaltung der vom Hersteller vorgegebenen Schichtdicken, Überarbeitungsintervalle und Trocknungszeiten, Schutz angrenzender Bauteile und Verglasungen, Reinigung der bearbeiteten Flächen nach Abschluss der Arbeiten.

Abrechnung: nach m² Ansichtsfläche der Außentür.

Ausführungsort:
Haus 5/6 Südfassade
Menge: 10,000 m2

**03.5 Überholungsbeschichtung Stahlfachwerk**
wie Vorposition, jedoch:

Korrosionsschutz- und Überholungsbeschichtung an vorhandener Stahlfachwerkkonstruktion herstellen.

Arbeitshöhe bis 5 m über der Standfläche.
Das Arbeitsgerüst wird bauseits gestellt bzw. über gesonderte Positionen vergütet.

Abrechnung: nach lm der Stahlträger.

Ausführungsort:
Haus 5/6 Südfassade
Menge: 95,000 m2

**03.6 Überholungsbeschichtung sonstige Fassadenelemente**
wie Vorposition, jedoch:

Korrosionsschutz- und Überholungsbeschichtung an vorhandenen Fassadenelementen aus Stahl, wie Stahlträger und Kopfplatten, herstellen.

Arbeitshöhe bis 12 m über der Standfläche.
Das Arbeitsgerüst wird bauseits gestellt bzw. über gesonderte Positionen vergütet.

Abrechnung: nach m2 der Ansichtsfläche.

Ausführungsort:
Haus 5/6 Nordfassade
Haus 5/6 Südfassade
Menge: 15,000 m2

### Titel 04 Sanierung Stahlrahmenfenster und Fachwerk Ostfassade Haus 4

**04.1 Untergrund für Überholungsbeschichtung Fenster vorbereiten, Außenseite, Fenstertyp 2**
wie Position 02.02, jedoch:

Ausführungshöhe bis 4 m über Standfläche.
Gerüst wird bauseits gestellt bzw. in gesonderten Positionen vergütet.

Ausführungsort:
Haus 4 Ostfassade
Menge: 22,000 m²

**04.2 Untergrund für Überholungsbeschichtung Stahlfachwerk vorbereiten**
wie Position 03.02, jedoch:

Ausführungshöhe bis 6 m über Standfläche.
Gerüst wird bauseits gestellt bzw. in gesonderten Positionen vergütet.

Ausführungsort:
Haus 4 Ostfassade
Menge: 125,000 m

**04.3 Überholungsbeschichtung Fenster, Außenseite, Fenstertyp 2**
wie Position 02.05, jedoch:

Arbeitshöhe bis 4 m über der Standfläche.
Das Arbeitsgerüst wird bauseits gestellt bzw. über gesonderte Positionen vergütet.

Ausführungsort:
Haus 4 Ostfassade
Menge: 22,000 m2

**04.4 Überholungsbeschichtung Stahlfachwerk**
wie Position 03.05, jedoch:

Arbeitshöhe bis 6 m über der Standfläche.
Das Arbeitsgerüst wird bauseits gestellt bzw. über gesonderte Positionen vergütet.

Ausführungsort:
Haus 4 Ostfassade
Menge: 125,000 m2

**04.5 Austausch Fensterscheiben, Einfachverglasung, nach Aufmaß**
wie Position 02.07, jedoch:

Scheibengröße ca. 30/40 cm

Ausführungsort: Haus 4 Ostfassade
Menge: 3,000 St

### Titel 05 Gerüstarbeiten

**05.1 Aufbauen fahrbare Arbeitsbühne 2kN/m2 H 5-6m**
Aufbauen fahrbare Arbeitsbühne DIN EN 1004-1, Lastklasse 3 (2 kN/m2), Höhe der Arbeitsplattform über 5 bis 6 m, im Gebäude.
Menge: 1,000 St

**05.2 Abbauen fahrbare Arbeitsbühne 2kN/m2 H 5-6m**
Abbauen fahrbare Arbeitsbühne DIN EN 1004-1, Lastklasse 3 (2 kN/m2), Höhe der Arbeitsplattform über 5 bis 6 m, im Gebäude.
Menge: 1,000 St

**05.3 Umsetzen fahrbare Arbeitsbühne 2kN/m2 H 5-6m**
Umsetzen fahrbare Arbeitsbühne DIN EN 1004-1, Lastklasse 3 (2 kN/m2), Höhe der Arbeitsplattform über 5 bis 6 m, im Gebäude, Länge des waagerechten Transportweges im Mittel über 25 bis 50 m.
Menge: 2,000 St

**05.4 Gebrauchsüberlassung fahrbare Arbeitsbühne 2kN/m2 H 5-6m**
Gebrauchsüberlassung für fahrbare Arbeitsbühne DIN EN 1004-1,

Positionsmenge = Produkt aus
1 (Gebrauchsüberlassungsmenge)
mal
10 (Gebrauchsüberlassungsdauer)

Lastklasse 3 (2 kN/m2), Höhe der Arbeitsplattform über 5 bis 6 m, im Gebäude.
Menge: 10,000 StWo

**05.5 Arbeitsbühne für fahrbares Gerüst**
Arbeitsbühne für fahrbares Gerüst herstellen und nach Abschluss der Arbeiten entfernen, im Innenbereich mit kompliziertem Zugang (über Treppen, Rohrleitungen usw.), inkl Unterkonstruktion und Befestigung der Arbeitsbühne in tragenden Wänden oder anderen Bauteilen.

Größe Arbeitsbühne ca. 350/150 cm.

Ausführungsort:
Erdgeschoss Haus 11/14, Innenraum
Menge: 1,000 St

### Titel 06 Stundenlohnarbeiten

*Hinweis: Regie- und Stundenlohnleistungen*
Die nachstehend aufgeführten Stundensätze sind für die Ausführung von unvorhergesehenden Arbeiten bestimmt.
Sie dienen nicht zur Erfüllung von Leistungen, die bereits mit den Einheitspreisen der LV-Positionen abgegolten sind oder damit in Zusammenhang stehen.
Stundenlohnarbeiten dürfen nur nach ausdrücklicher Genehmigung durch den Auftraggeber ausgeführt werden.
Die Stundennachweise sind innerhalb von drei Werktagen zur Unterschrift vorzulegen.

Nachfolgend ist der Verrechnungssatz für Stundenlohnarbeiten anzugeben.

**06.1 Stundensatz Facharbeiter**
Menge: 5,000 h

**06.2 Stundensatz Helfer**
Menge: 5,000 h
